# A5, Ersatzneubau UF Pfinz/ Pfinz-Entlastungskanal
Angebotsaufforderung (GAEB DA XML 3.2, DA83)
Projekt: A-16208-00
Währung: EUR
Nebenangebote zugelassen: ja
Auftraggeber: Autobahn GmbH des Bundes, Niederlassung Südwest (Stuttgart), Außenstelle Karlsruhe, Autobahn GmbH-NL Südwest, Ast.Karlruhe, Durlacher Allee 75-77, 73131 Karlsruhe, Durlacher Allee 75-77, 76131 Karlsruhe, Telefon +49 72116145-0, Fax +49 72116145-199, E-Mail Karlsruhe.Suedwest@Autobahn.de
Erstellt mit: GXML Toolbox V3.3 R20230829, iTWO_64 V25.0.650, 23.06.2026

## 1 Verkehrssicherung Baugrunderkundung
Datum: 23.06.2026
WaGr: 99_99_02

### Abschnitt 00

#### Unterabschnitt 00.00

**00.00.0001 Dummy**
Menge: 40000,000 St
